# L441, Abs. 040, km 1,610, IS DL 0400 Niewisch
Angebotsaufforderung (GAEB DA XML 3.2, DA83)
Projekt: V01S-3-000-L-7-09
Währung: EUR
Nebenangebote zugelassen: ja
Auftraggeber: Landesbetrieb Straßenwesen Brandenburg, LS Brandenburg | Lindenallee 51 | 15366 Hoppegarten, Lindenallee 51, 15366 Hoppegarten
Erstellt mit: GXML Toolbox V3.3 R20230829, iTWO_64 V12.0.998, 07.07.2026

## 02 L 441, Abs. 040, km 1,906, IS Durchlass 500 Niewisch
Datum: 07.07.2026

### Abschnitt 00 Allgemeine Leistungen

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.01 Baustellenverordnung

**00.01.0001 Vorankündigung erstellen**
*** Pauschalposition
StL-Nr. 19101508
Vorankündigung gemäß Baustellenverordnung erstellen und
spätestens zwei Wochen vor Einrichten der Baustelle der
zuständigen Behörde übermitteln. Vorankündigung sichtbar und witterungsgeschützt auf der Baustelle aushängen. Bei erheblichen Änderungen während der Bauzeit
anpassen.
Menge: 1,000 Psch
Leistungsbereichkatalog: 101

**00.01.0002 SiGe-Plan erstellen**
*** Pauschalposition
StL-Nr. 19101513
Sicherheits- und Gesundheitsschutzplan (SiGe-Plan) nach
RAB 31 erstellen und mit dem Sicherheits- und Gesundheitsschutzkoordinator dieser und weiterer berührter
Baustellen abstimmen. Bei erheblichen Änderungen in der
Ausführung des Bauvorhabens anpassen. Den SiGe-Plan für
jeden Beschäftigten einsehbar auf der Baustelle vorhalten.
Menge: 1,000 Psch
Leistungsbereichkatalog: 101

**00.01.0003 SiGe-Plan des AG fortschreiben**
*** Pauschalposition
StL-Nr. 19101518
Sicherheits- und Gesundheitsschutzplan (SiGe-Plan) nach
RAB 31 fortschreiben und mit dem Sicherheits- und Ge-
sundheitsschutzkoordinator dieser und weiterer
berührter Baustellen abstimmen. Bei erheblichen Änderungen in der Ausführung des Bauvorhabens anpassen. Den
SiGe-Plan für jeden Beschäftigten einsehbar auf der
Baustelle vorhalten.
Menge: 1,000 Psch
Leistungsbereichkatalog: 101

**00.01.0004 SiGe-Koordinator stellen.**
*** Pauschalposition
StL-Nr. 19101528
Sicherheits- und Gesundheitsschutzkoordinator während
der Ausführung des Bauvorhabens nach RAB 30 und Unterlagen des AG stellen.
Menge: 1,000 Psch
Leistungsbereichkatalog: 101

#### Unterabschnitt 00.02 Beweissicherung

**00.02.0001 Beweissicherung**
*** Pauschalposition
Beweissicherung nach VOB/B §3, Ziff. 4 vor und nach den
Bauarbeiten durchführen. Die Beweissicherung ist durch
den AN zu organisieren und durch einen öffentlich
bestellten Gutachter durchführen zu lassen. Vorhandene
Zustände sind in einer Fotodokumentation (Farbfotos
9x13) in Papierformat sowie in digitaler Form auf
PC-kompatiblem Datenträger (CD) festzuhalten.
Bauzustände (auch angetroffene unterirdische Ver- und
Entsorgungsleitungen, sowie alle Maßnahmen zu deren
Sicherung) und der Endzustand sind zu dokumentieren.
Vor Baubeginn ist eine gemeinsame Zustandsfeststellung
durchzuführen, der AN übergibt dem AG zu Baubeginn die
Fotodokumentation des Istzustandes (Urzustand,
Geländeoberflächen,Gebäude u.s.w.). Die Dokumentationen
der Bauzustände und Endzustände sind dem AG nach
Abnahme zu übergeben.
Menge: 1,000 Psch

**00.02.0002 Vermessung vor Baubeginn**
*** Pauschalposition
Sicherung der Höhenwerte, der vorhandenen Grabensohle
Menge: 1,000 Psch

**00.02.0003 Ausführungszeichnungen herstellen Bauwerk**
*** Pauschalposition
StL-Nr. 1910161019
Ausführungszeichnungen herstellen.
Ausführungszeichnungen für Bauwerk.
Ausführungszeichnungen '3-fach liefern'
Menge: 1,000 Psch
Leistungsbereichkatalog: 101

**00.02.0004 Lichtbilder herst. und liefern**
StL-Nr. 19101620
Lichtbilder über den wesentlichen Bauablauf des Bauwerks in digitalisierter Form (Auflösung mindestens
1024 mal 768 Pixel, 24 Farben) mit Digitalkamera herstellen und auf mit dem AG abgestimmten Datenträger (CD
oder DVD) liefern. Das Komprimierungsverhältnis bzw.
die Bildqualität ist so zu wählen, dass durch die Komprimierung keine für den Sachverhalt wesentlichen Bildinformationen verloren gehen.
Menge: 25,000 St
Leistungsbereichkatalog: 101

**00.02.0005 Bestandunterlagen liefern Standsich.Nachw.*Bestandszeichn. Be.üb.zeichn. CAD*Best.daten Inst.**
*** Pauschalposition
StL-Nr. 1910161512120000
Bestandsunterlagen liefern, bestehend aus
Standsicherheitsnachweis, der entsprechend dem Prüf-
und Genehmigungsverfahren berichtigt wurde, als farbige
PDF-Datei mit Lesezeichen auf Datenträger, einschließlich Inhaltsverzeichnis.
Ausführungszeichnungen, die entsprechend dem Prüf- und
Genehmigungsverfahren und der Bauausführung berichtigt
wurden, als Pause 1-fach, als Rasterformat TIFF G4 auf
Datenträger mit Zeichnungsverzeichnissen.
Bestandsübersichtszeichnungen als Pause 1-fach, im CAD
Originalformat mit Definitionsdatei auf Datenträger
sowie als DXF-Datei auf Datenträger.
Ergänzung/Änderung der Bestandsdaten bei Instandsetzungsmaßnahmen gemäß Anweisung Straßeninformationsbank,
Teilsystem Bauwerksdaten, mit einem Erfassungsprogramm
auf der Datenbasis der ASB-ING erfasst auf Datenträger
sowie Bauwerksbuch als Pause 1-fach.
Menge: 1,000 Psch
Leistungsbereichkatalog: 101

**00.02.0006 Bestandsvermessung**
*** Pauschalposition
Nach Abschluss der Bauarbeiten ist für die Bestandsdokumentation eine
Bestandsvermessung nach den Vorgabender Richtlinie für die Anlage
von Straßen, Teil Vermessung ( RAS - Verm .), A usgabe 2 001,
durchzuführen . Die Vermessung ist an das amtliche Lage - und Höhennetz
anzuschließen .
Die Ergebnisse sind in analoger und digitaler Form in den amtlichen
Landessystemen :
- Lage : ETRS
- Höhe DHHN
zu übergeben .
Die graphischen Daten sind 3 -d imensional im Datenformat E0 1 bzw C 01
( VESRTA ) und als DXF - File zu liefern . Übergabe der Bestandsunterlagen
an den AG in 3 -f acher Ausfertigung auf Papier und in 1- f acher
A usfertigung in digitaler Form auf Datenträger .
Menge: 1,000 Psch

**00.02.0007 Durchführung der Erstabstecklung**
*** Pauschalposition
Durchführung der Erstabstecklung für die Baumaßnahme mit geeigneten
vermessungstechnischen Hilfsmitteln. Sicherung der Achse einschl. zwei
Höhenpunkten außerhalb der Grabentrasse und der Fahrbahn.
Es sind sämtliche Hilfs - und Nebenleistungen einzurechnen.
Menge: 1,000 Psch

#### Unterabschnitt 00.03 Verkehrssicherung

**00.03.0001 Verkehrssicherung läng.Dauer durchf Arbeitsstelle umsetzen nach AG über 2 bis 7 Tage*Geb. bis 100 Euro**
StL-Nr. 2110513019019023
Verkehrssicherung von längerer Dauer betriebsfertig
aufbauen, vorhalten, warten, instand setzen, betreiben
und abbauen. Vorübergehende Verkehrssicherungsmaßnahmen
durchführen. Die Kontrolle der Verkehrssicherung wird
nicht gesondert vergütet. Vorübergehende Markierung,
transportable Lichtsignalanlage, bauliches Leitelement,
mobile Stauwarnanlage, LED-Anzeigetafel und transportable Schutzeinrichtung werden gesondert vergütet.
Verkehrssicherung an Arbeitsstelle.
Nach RSA, Regelplan 'B I/2'

Verkehrssicherung nach Unterlagen des AG umsetzen.
Länge des Arbeitsbereiches '10 m'

Einsatzzeit über 2 bis 7 Tage.
Verkehrsrechtliche Anordnung nach Unterlagen des AG
einholen und zugehörige Unterlagen erstellen. Erforderliche Ortsbesichtigungen zur Erstellung der Planunterlagen für die verkehrsrechtliche Anordnung durchführen.
Anfallende Gebühren für verkehrsrechtliche Anordnung
bis 100,00 Euro.
Menge: 1,000 St
Leistungsbereichkatalog: 105

#### Unterabschnitt 00.04 Hilfsleistungen

**00.04.0001 Belastungsfahrzeug bereitstellen**
StL-Nr. 19101707
Belastungsfahrzeug als Gegengewicht (z.B. ausreichend
beladener Lkw) für Plattendruckversuch bei Kontrollprüfungen bereitstellen.
Menge: 1,000 h
Leistungsbereichkatalog: 101

**00.04.0002 Nachweis Lagerungsdichte**
Nachweis der Lagerungsdichte des verfüllten Grabenbereiches.
Bestimmung der Lagerungsdichte durch leichte Rammsondierung (D PL -
5 ) lt . DIN 4094, Rammbär 10 kg . Prüfung im BBeisein der örtlichen
Bauüberwachung durchführen . Ergebnis der Prüfung in Abhängigkeit von
der Tiefenlage darstellen .
Prüfprotokoll in 3 -f acher Ausfwertigung übergeben
Menge: 1,000 St

### Abschnitt 01 IS Durchlass

#### Unterabschnitt 01.00 Vorbereitende Arbeiten

**01.00.0001 Längsmarkierung entfernen durchg.Fb.begr.*Breite 0,12 m Farbe*a.Asphaltdecksch. Deckenerneuerung*Abf.d. Verw.zuf.**
StL-Nr. 2113100511111001
Längsmarkierung einschl. evtl. Sperrflächenumrandung
entfernen. Abgerechnet wird der entfernte Strich, bei
Doppelstrichen zwei Striche.
Durchgehender Strich als Fahrbahnbegrenzung.
Strichbreite = 0,12 m.
Markierungsstoffart = Farbe.
Auf Asphaltdeckschicht.
Entfernen für Deckenerneuerung.
Abfall aufnehmen und nach Wahl des AN verwerten.
Menge: 5,000 m
Leistungsbereichkatalog: 131

#### Unterabschnitt 01.01 Abbruch

**01.01.0001 Asphaltbefestigung trennen Anbauber. quer*schneiden Dicke ü. 3-6 cm**
StL-Nr. 231130382102
Asphaltbefestigung geradlinig trennen.
im Anbaubereich quer zur Fahrbahnachse,
Trennen durch Schneiden.
Dicke der Asphaltbefestigung über 3 bis 6 cm.
Menge: 30,000 m
Leistungsbereichkatalog: 113

**01.01.0002 Asphaltbefestigung aufnehmen Fahrbahn*Dicke ü. 3-6 cm Tiefe bis 10 cm*Aufbr. Verw. AN**
StL-Nr. 2311302810201003
Asphaltbefestigung aufbrechen und aufnehmen.
Fläche = Fahrbahn.
Dicke der Asphaltbefestigung über 3 cm bis 6 cm.
Gesamtaufbruchtiefe bis 10 cm.
Aufbruchgut nach Wahl des AN verwerten.
Menge: 28,000 m2
Leistungsbereichkatalog: 113

**01.01.0003 Schicht ohne Bindemittel aufnehmen*Dicke ü.10-15cm Fahrbahn*Bstoff. Verw.AN.**
StL-Nr. 24112006931004
Schicht ohne Bindemittel aufnehmen.
Schicht 'Packlage'

Dicke über 10 bis 15 cm.
Fläche = Fahrbahn.
Baustoffgemisch nach Wahl des AN verwerten. Baustoffgemisch nach Unterlagen des AG.
Menge: 28,000 m2
Leistungsbereichkatalog: 112

#### Unterabschnitt 01.02 Erdarbeiten Baugrube

**01.02.0001 Leitungsgr. m. Schachtbaugr. herst. eing. verd. Boden*Tiefe >1,25-1,75m*m.Verb.+10 m3 W. lag.i./verd.*Aushub verwerten**
StL-Nr. 2410821712912002
Leitungsgraben einschließlich Schachtbaugruben herstellen. Straßenaufbruch wird gesondert vergütet. Ab-
rechnung nach der Länge des Leitungsgrabens, gemessen in der Achse der Leitung. Die Schachtbaugruben
werden in der Achse der Leitung durchgemessen. Schachtdurchmesser und -abstände nach Unterlagen des AG.
In eingebautem und verdichteten Boden.
Grabentiefe über 1,25 bis 1,75 m.
Breite der Grabensohle '2,00 m'

Notwendigen Verbau entsprechend statischen und konstruktiven Erfordernissen herstellen, vorhalten und
entfernen. Offene Wasserhaltung bis zu einer Pumpenleistung von 10 m3 Fördermenge und 5,00 m Förderhöhe
je Stunde und Haltung ausführen
Aushub zur Wiederverwendung innerhalb der Baustelle
lagern, nach Verlegen der Leitung in Graben
einschließlich Leitungszone einbauen und verdichten
einschl. ggf. erforderlicher Wasserzugabe.
Zum Verfüllen nicht verwendeten Aushub nach Wahl des AN
verwerten.
Menge: 14,000 m
Leistungsbereichkatalog: 108

**01.02.0002 Entwässerungsrohrleitung abbrechen*Beton-Rohr Tiefe bis 1,25 m*Ausb. verwerten**
StL-Nr. 24110305910101
Entwässerungsrohrleitung abbrechen. Entwässerungsrohrleitung liegt bis Oberkante Rohr frei. Erdarbeiten in
der verbliebenen Leitungszone ausführen. Offene Wasserhaltung bis zu einer Pumpenleistung von 10 m3 Fördermenge und 5,00 m Förderhöhe je Stunde und Haltung ausführen. Das Ausbauen von Schächten wird gesondert vergütet.
Rohr DN/ID '400'

Rohr aus Beton.
Fließsohlentiefe bis 1,25 m.
Ausbaustoffe nach Wahl des AN verwerten.
Menge: 14,000 m
Leistungsbereichkatalog: 110

**01.02.0003 Planum herstellen Ev2 = 45 MPa**
StL-Nr. 2410625001
Planum herstellen nach Unterlagen des AG.
Verformungsmodul Ev2 = 45 MPa.
Menge: 28,000 m2
Leistungsbereichkatalog: 106

**01.02.0004 Beton f. Sauberkeitsschicht herst. C8/10*X0**
StL-Nr. 221183281109
Beton für Sauberkeitsschicht einschließlich ggf. erforderlicher Schalung nach Unterlagen des AG herstellen.
Ggf. erforderliche Schalung vorhalten und beseitigen.
Druckfestigkeitsklasse C8/10.
Expositionsklasse X0.
Dicke '10 cm'
Menge: 14,000 m2
Leistungsbereichkatalog: 118

**01.02.0005 Bew. Beton einschl. Schalung herst. Fundament*Stahlbeton C20/25*XC2**
StL-Nr. 2211831311210009
Bewehrten Beton einschließlich Schalung nach Unterlagen
des AG herstellen. Schalung vorhalten und beseitigen.
Bewehrung und Traggerüst der Bemessungsklasse B werden
gesondert vergütet.
Bauteil = Fundament.
Art der Verwendung = Stahlbeton.
Druckfestigkeitsklasse C20/25.
Expositionsklasse XC2.
Oberfläche 'aufrauen'
Menge: 2,800 m3
Leistungsbereichkatalog: 118

**01.02.0006 Unbewehrten Beton herstellen*C12/15 X0*Mit Schalung*Abr. Frischbeton**
StL-Nr. 22118338921021
Unbewehrten Beton nach Unterlagen des AG herstellen.
Beton 'für Betonabdeckung'

Druckfestigkeitsklasse C12/15.
Expositionsklasse X0.
Beton einschließlich Schalung herstellen. Schalung vorhalten und beseitigen.
Abgerechnet wird die eingebaute Frischbetonmenge.
Menge: 2,800 m3
Leistungsbereichkatalog: 118

**01.02.0007 Betonrohrleitung herstellen Rohr DN 400*Stahlbeton-RohrKF Dichtung Tiefe bis 1,25 m*Überdeckg.0,5-1 m LM 1,Stat.prüf.**
StL-Nr. 2411032024191104
Entwässerungsrohrleitung aus Betonrohren nach statischen und konstruktiven Erfordernissen herstellen. An-
schluss an Schacht sowie Formstücke werden gesondert
vergütet.
Rohr DN/ID 400.
Rohr aus Stahlbeton, Form KF.
Rohrverbindung mittels Muffe mit fest integrierter
Dichtung aus Elastomeren.
Bettung 'Mörtellbett Dicke 2 cm'

Fließsohlentiefe bis 1,25 m.
Überdeckungshöhe 0,50 bis 1,00 m.
Straßenverkehrslast = LM 1 nach DIN EN 1991-2. Statische Berechnung aufstellen und in prüffähiger Form liefern.
Menge: 14,000 m
Leistungsbereichkatalog: 110

**01.02.0008 Frostschutzschicht herstellen KL. F.Einb. o. F.*0/32 URA+Einbaudoku*DPr min. 100 v.H.*Abrechng. Auftrag**
StL-Nr. 2411221060051191
Frostschutzschicht herstellen.
In kleinen Flächen, Einbau ohne Fertiger.
Baustoffgemisch 0/32.
Umweltrelevante Anforderungen beim Einsatz von Baustoffgemischen einschließlich Einbaudokumentation nach
Unterlagen des AG. Einbaudokumentation übergeben.
Verdichtungsgrad DPr mindestens 100 v.H.
Einbaudicke '48,5 cm'

Abrechnung nach Auftragsprofilen.
Menge: 6,100 m3
Leistungsbereichkatalog: 112

#### Unterabschnitt 01.03 Asphalt

**01.03.0001 Asphalttragsch. aus AC 22 T S herst*Dicke 14 cm Bitumen 50/70**
StL-Nr. 23113118931000
Asphalttragschicht aus Asphalttragschichtmischgut
AC 22 T S herstellen. Anlieferung des Asphaltmischguts
in thermoisolierten Transportbehältern.
In Verkehrsflächen 'der Bk 1,0'

Einbaudicke = 14 cm.
Bindemittel = 50/70.
Menge: 13,000 m2
Leistungsbereichkatalog: 113

**01.03.0002 Unterlage reinigen Asphaltbefestig.**
StL-Nr. 231130581000
Unterlage reinigen. Anfallendes Kehrgut nach Wahl des
AN verwerten.
Unterlage = Asphaltbefestigung.
Menge: 13,000 m2
Leistungsbereichkatalog: 113

**01.03.0003 Bitumenemulsion aufsprühen Bk1,8-Bk0,3*Asphalt frisch C60BP4-S*Menge 250 g/m2 vor A.deckschicht**
StL-Nr. 23113063210123
Bitumenemulsion zur Herstellung des Schichtenverbundes
aufsprühen.
Auf Verkehrsflächen der Belastungsklassen Bk1,8 bis
Bk0,3.
Unterlage = Asphaltbefestigung, frisch.
Bindemittel = C60BP4-S.
Bindemittelmenge = 250 g/m2.
Vor Einbau Asphaltdeckschicht.
Menge: 13,000 m2
Leistungsbereichkatalog: 113

**01.03.0004 Asphaltdecksch. aus AC 11 D S herst*Dicke 4 cm Bitumen 25/55-55A**
StL-Nr. 2311331891100000
Asphaltdeckschicht aus Asphaltbeton für Asphaltdeckschichten AC 11 D S herstellen. Anlieferung des
Asphaltmischguts in thermoisolierten
Transportbehältern.
In Verkehrsflächen 'der Bk 1,0'

Einbaudicke = 4 cm.
Bindemittel = 25/55-55 A.
Menge: 13,000 m2
Leistungsbereichkatalog: 113

**01.03.0005 Abstumpfungsmaßnahme durchführen LFK 2/5*Menge 1 kg/m2**
StL-Nr. 231139522010
Abstumpfungsmaßnahme zur Erhöhung der Anfangsgriffigkeit durch gleichmäßiges Aufbringen und Einwalzen von
Abstreukörnung durchführen. Nicht gebundene Abstreukörnung aufnehmen und nach Wahl des AN verwerten.
Abstreukörnung = Lieferkörnung 2/5.
Abstreumenge = 1 kg/m2.
Menge: 13,000 m2
Leistungsbereichkatalog: 113

**01.03.0006 Verkehrsfläche kehren Walzasphalt*VSM durchführen**
StL-Nr. 2311397721
Verkehrsfläche mit einer selbstaufnehmenden Kehrmaschine nach Verkehrsfreigabe unverzüglich nach Aufforderung
durch den AG kehren. Kehrgut aufnehmen und nach Wahl
des AN verwerten.
Verkehrsfläche = Fahrbahndeckschicht aus Walzasphalt.
Erforderliche Verkehrssicherungsmaßnahmen durchführen.
Menge: 20,000 m2
Leistungsbereichkatalog: 113

**01.03.0007 Naht oder Anschluss zur Fuge aufw. Längs-/Quernaht*bis 20 m Tiefe 40 mm*Breite 12 mm schneiden**
StL-Nr. 23113937316201
Naht oder Anschluss ohne Fugenspalt in Asphaltdeckschicht zur Fuge aufweiten und säubern. Anfallende Ausbaustoffe nach Wahl des AN verwerten.
Längs- und Quernaht.
Einzellängen bis 20,00 m.
Fugenspalttiefe = 40 mm.
Fugenspaltbreite = 12 mm.
Aufweiten durch Schneiden.
Menge: 15,000 m
Leistungsbereichkatalog: 113

**01.03.0008 Fugenfüllung herstellen Längs-/Querfuge*Deckschicht bis 20 m*Tiefe 40 mm Breite 12 mm*Fugenmasse N1**
StL-Nr. 2311394231162002
Fugenfüllung herstellen.
Längs- und Querfuge.
In der Asphaltdeckschicht.
Einzellängen bis 20,00 m.
Fugenspalttiefe = 40 mm.
Fugenspaltbreite = 12 mm.
Mit heiß verarbeitbarer elastischer Fugenmasse Typ N1,
einschließlich zugehörigem und zuvor aufgetragenem Voranstrichmittel.
Menge: 15,000 m
Leistungsbereichkatalog: 113

#### Unterabschnitt 01.04 Markierung

**01.04.0001 Längsmarkierung Typ I herstellen durchg.Fb.begr.*Breite 0,12 m ohne Vormarkier.*mind. P 4 grobstr. Decke**
StL-Nr. 2113140511200101
Längsmarkierung Typ I einschl. evtl. Sperrflächenumrandung als endgültige Markierung herstellen. Abgerechnet
wird der markierte Strich, bei Doppelstrichen zwei
Striche.
Durchgehend als Fahrbahnbegrenzung.
Strichbreite = 0,12 m.
Strich ohne Vormarkierung.
Verkehrsklasse mindestens P 4.
Markierung auf grobstrukturierter Asphaltdeckschicht.
Menge: 5,000 m
Leistungsbereichkatalog: 131
